# Neubau Zentralapotheke mit Wirtschaftslager
Angebotsaufforderung (GAEB DA XML 3.3, DA83)
Projekt: 502-059
Währung: EUR
Erstellt mit: GXML Toolbox V3.3 R20220330, ORCA AVA 27 27.00.00, 08.07.2026

## 02 Baugrundstabilisierung mittels Rüttelstopfsäulen

### Gewerk 01 Baugrundstabilisierung mittels Rüttelstopfsäulen

#### Titel 01.01 Baustelleneinrichtung

*Hinweis: Hinweis zur Baustelleneinrichtung*
-HINWEIS-
Baustelleneinrichtung wird bauseits gestellt.

Das Einrichten, Vorhalten und Räumen der Baustelle
(inkl. Baustraßen, Lagerflächen, Baustrom, Bauwasser und
Sanitäranlagen) wird vollständig vom Auftraggeber (AG) gestellt,
betrieben und nach Abschluss der Arbeiten zurückgebaut.

Die Mitbenutzung durch den Auftragnehmer (AN) der
Rüttelstopfmaßnahme ist enthalten.

Es entstehen keine gesonderten Kosten.

#### Titel 01.02 Erdarbeiten gemäß ATV DIN 18 300

**01.02.0001 Stopfplanum liefern**
Liefern von güteüberwachten und kornabgestuften
Bodenmaterial für Stopfplanum der Rüttelstopfarbeiten.

Anzulieferndes Material: Hartkalksteinschotter der Körnung 0/45 mm
güteüberwacht und kornabgestuft oder gleichwertiger Naturstein.

Materialklasse gemß Ersatzbaustoffverordnung: BM-0

Anlieferung über öffentliche Straße bis in das Baufeld.
Das Material ist entsprechend des Arbeitsfortschrittes
auf der Baustelle zwischenzulagern.

Für Zwischenlagerungszustände gelten die Vorgaben der
ATV DIN 18 299 VOB/C.

Einbau des Materials wird separat vergütet.

Die Abrechnung erfolgt nach Wiegeschein in Tonnen.
Menge: 1248,000 t

**01.02.0002 Herstellen Stopfplanum**
Stopfplanum für Rüttelstopfsäulen einbauen und verdichten.

Stopfplanum bestehend aus kornabgestuften und güteüberwachten Hart-Kalksteinschotter der Körnung 0/45 mm

Mächtigkeit Stopfplanum: 0,60 m

Schüttlagenstärke: 0,30 m

Grundmaße: ca. 52,0 m x 20,0 m
(ca. + 1,0 m umlaufend Gebäudegrundriss)

Stopfplanum planieren und mit Glattmantelwalze (Arbeitsgewicht >= 12 t) verdichten.

Verdichtungsgrad: DPr >= 100 % der einfachen Proktordichte,
Ev2 >= 80 MN/m²

Die Abrechnung erfolgt nach Kubikmetern und prüffähigem
Aufmaß.
Menge: 624,000 m3

#### Titel 01.03 Rüttelarbeiten gemäß ATV DIN 18 304

*Hinweis: Hinweis zur Herstellung der Stopfsäulen*
-HINWEIS-
Bei der Herstellung der Rüttelstopfsäulen sind Aufsatzrüttler
nicht zugelassen. Bei den Arbeiten sind mäklergeführte
Schleusenrüttler unter Druckluftzufuhr zwigend erforderlich.

**01.03.0001 Auf- und Abbau eines Rüttlertragegerätes**
Auf und Abbau des Rüttlertragegerätes (Aktivierungsraupen)
mit dem mäklergeführten Schleusenrüttler einschließlich der
Verkabelungsarbeiten und der Installation der Versorgungsleitungen
Menge: 1,000 Stk

**01.03.0002 Auf- und Abbau eines Ampére-Tiefenschreibers**
Auf- und Abbau, Vor- und Unterhaltung eines Ampére-
Tiefenschreibers zur Registrierung der Verdichtungstiefen und der Leistungsaufnahme in den einzelnen
Verdichtungsabschnitten
Menge: 1,000 Stk

**01.03.0003 Einrichten der Rüttelansatzpunkte**
Einrichten der einzelnen Rüttelansatzpunkte einschließlich
Umsetzen des Verdichtungsgerätes mit allem Zubehör und
dem Verlegen der Versorgungsleitungen.
Menge: 305,000 Stk

**01.03.0004 Durchführung der Baugrundverbesserung mittels Rüttelstopfverdichtung**
Durchführen der Baugrundverbesserungsmaßnahmen in
hindernisfreien Bodenarten von einer befahrbaren Arbeitsebene mit einem am Mäkler geführten Tiefenrüttler, bei
dem die Rüttelsäule in den einzelnen Verdichtungsabschnitten kontinuierlich vorbelastet wird (Aktivierungshilfe),
nach dem Rüttelstopfverdichtungsverfahren mit dem Schleusenrüttler - bei dem das Zugabematerial an der Rüttlerspitze
dem Baugrund zugeführt wird - durch Einrütteln von Zugabematerial über und unter dem Grundwasserspiegel bis zur erforderlichen Tiefe unter Arbeitsebene einschließlich Durchfahren und Wiederverfüllen von Leerrüttlungsstrecken zwischen
Arbeitsebene und Verdichtungsoberkante. Die Versenktiefe ist
Abrechnungslänge.

Liefern und Einbauen von Zugabematerial (Kies, Schotter) für
die Baugrundverbesserung mit dem Schleusenrüttler einschließlich der erforderlichen Quertransporte auf der Baustelle, Anlegen
von Zwischenlagern auf dem Baugelände und Heranbringen des
Materials zum Verdichtungsgerät (die Abrechnung erfolgt nach
Wiegekarten).

Art des Verfahrens:
Rüttelstopfverdichtung mit dem Schleusenrüttler (mit Presslufteinsatz).

Gewähltes Material: Kies, Splitt
Körnung: ca. 8/16 mm
Mittlerer Verbrauch: ca. 0,8 to/m
Säulendurchmesser: >= 0,60 m

Homogenbereich gemäß ATV DIN 18 304 RÜTT-I
(siehe GID GmbH & Co. KG Gutachten 23200-BE-02)

Homogenreich RÜTT-I: Schichteinheiten A/1, A/2, U/1, S/1, Sst/1

Schichteinheiten:
A/1 = Grobkörnige Auffüllungen
A/2 = Sandige und bindige Auffüllungen
U/1 = Schluff
S/1 = Sand
Sst/1 = Sandstein, vollständig verwittert
Sst/2 = Sandstein, angewittert bis kompakt

Mittlere Versenktiefe: 5,00 m unterhalb des Stopfplanums.
(siehe GID GmbH & Co. KG Gutachten 25332-BE-01)
Menge: 1525,000 m

**01.03.0005 Einsatz eines Ampére-Tiefenschreibers**
Zulage für den Einsatz des Ampére-Tiefenschreibers bei der
Durchführung der Baugrundverbesserungsmaßnahmen einschl.
aller erforderlichen Aufzeichnungen. Der Einsatz erfolgt im Be-
nehmen mit der Bauüberwachung des AG.
Menge: 1,000 Stk

**01.03.0006 Kolonnenstunden für Unterbrechung und Stillstandszeiten**
Kolonnenstunden für Unterbrechungen und Stillstandzeiten, die
durch die Bauleitung angeordnet oder verursacht werden, bauseitig angeordnete Umtransporte auf der Baustelle sowie Mehraufwendungen durch Hindernisse werden auf Nachweis abgerechnet.
Menge: 20,000 Std

#### Titel 01.04 Kampfmittelräumarbeiten gemäß ATV DIN 18 323

*Hinweis: Hinweis Kampfmittelräumarbeiten*
-HINWEIS-
Für die Ausführung der Kampfmittelräumarbeiten gelten die
Baufachlichen Richtlinien Kampfmittelräumung (BFR KMR) Arbeitshilfen
zur Erkundung, Planung und Räumung von Kampfmitteln auf
Liegenschaften des Bundes.

**01.04.0001 Bohrgerät auf dem ersten Bohrpunkt einrichten und von Bohrpunkt zu Bohrpunkt umsetzen**
Umsetzvorgang des Bohrgerätes von Sondieransatzpunkt zu
Sondieransatzpunkt.

Die Abrechnung erfolgt je Stück.
Menge: 305,000 Stk

**01.04.0002 Sondierbohrungen abteufen, Neigung 90 Grad**
Sondierbohrungen/Vollbohrschnecke: Durchmesser <= 120 mm, als
vorbereitende Maßnahme zur Tiefendetektion, in Abstimmung mit
dem Staatlichen Kampfmittelbeseitigungsdienst in Auffüllungen und
gewachsenen Böden abteufen.

Inklusive Kampfmitteltiefendetektion passive Magnetik DIN 54145-1,
mit Dreiachsmagnetometer sowie
Einstellen der Schutzverrohrung aus PVC.

Homogenbereich gemäß ATV DIN 18 301 BOHR-I

Homogenreich BOHR-I: Schichteinheiten A/1, A/2, U/1, S/1, Sst/1
(siehe GID GmbH & Co. KG Gutachten 23200-BE-02)

Schichteinheiten:
A/1 = Grobkörnige Auffüllungen
A/2 = Sandige und bindige Auffüllungen
U/1 = Schluff
S/1 = Sand
Sst/1 = Sandstein, vollständig verwittert
Sst/2 = Sandstein, angewittert bis kompakt

Neigung der Bohrung zur Horizontalen 90 Grad.

Maximale Bohrtiefe bis 8 m u. GOK (Gefährdungsband)

Die Abrechnung erfolgt nach Bohrmetern und Aufmaß.
Menge: 2440,000 m

**01.04.0003 Zulage Bohren mit Hohlbohrschnecke**
Zulage zur vorherigen Position bohren mit Hohlbohrschnecke
bei nicht dauerhaft stehenden Bohrlochwandungen
- vorauss. in den grobkörnigen Auffüllungen bis 2,0 m u. GOK -
im Zuge des Einstellvorganges der PVS-Schutzverrohrung.

Die Abrechnung erfolgt in Metern.
Menge: 610,000 m

**01.04.0004 Stillstandskosten Bohrkolonne**
Stillstandskosten je Arbeitstag für das Vorhalten der Geräte so-
wie der Bohrkolonne bei Stillstand auf der Baustelle auf Veranlassung des Bauherren bzw. der Bauleitung.

Abgerechnet wird je Stunde.
Menge: 10,000 Std

**01.04.0005 Kontaktbohrungen abteufen**
Kontaktbohrungen/Vollbohrschnecke für nicht auswertbare
Bereiche in den Auffüllungsböden (Mächtigkeit Auffüllungsböden
bis ca. 3,0 m u. GOK): Durchmesser 120 mm, als
ergänzende Maßnahme zur Tiefendetektion, in Abstimmung mit
dem Staatlichen Kampfmittelbeseitigungsdienst in abteufen.

Säulendurchmesser = 0,60 m -> 6 Bohrungen je Säule erf.

Homogenbereich gemäß ATV DIN 18 301 BOHR-I

Homogenreich BOHR-I: Schichteinheiten A/1, A/2, U/1, S/1, Sst/1
(siehe GID GmbH & Co. KG Gutachten 23200-BE-02)

Schichteinheiten:
A/1 = Grobkörnige Auffüllungen
A/2 = Sandige und bindige Auffüllungen
U/1 = Schluff
S/1 = Sand
Sst/1 = Sandstein, vollständig verwittert
Sst/2 = Sandstein, angewittert bis kompakt

Neigung der Bohrung zur Horizontalen 90 Grad.

Maximale Bohrtiefe bis 3 m

Die Abrechnung erfolgt nach Bohrmetern und Aufmaß.
Menge: 5490,000 m
